# Gärtnerische Arbeiten
Angebotsaufforderung (GAEB 90, DA83)
Währung: EUR

## Gärtnerische Arbeiten
Datum: 04.09.24

*Hinweis*
A) ALLGEMEINE VORBEMERKUNGEN

=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),

2. die sich anschließenden ""Allgemeine technische
Vorbemerkungen"" (B),

3. die sich anschließenden ""Besondere technische
Vorbemerkungen"" (für dieses Gewerk) (C),

4. die ""Zusätzliche Vertragsbedingungen für die
Ausführung von Bauleistungen Z-VOB/B"",

5. Baustellenordnung der Covivio Immobilien GmbH in der
jeweils gültigen Fassung.

Mit erhalt der Bestellung erklärt der Auftragnehmer,
dass von ihm sämtliche gesetzlichen, behördlichen und
berufsgenossenschaftlichen Auflagen erfüllt werden, die
zur Ausführung der Leistungen erforderlich sind.

Es dürfen nur solche Materialien verwendet werden, über
die der Auftragnehmer das uneingeschränkte
Eigentumsrecht besitzt und die vollkommen frei von
Rechten Dritter sind.

Für die Ausführung der Arbeiten ist Fachpersonal in
ausreichender Zahl einzusetzen.

Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1) Alle Handwerker/Mitarbeiter des Auftragnehmers haben
die Verpflichtung, Kunden insbesondere Mietern höflich
und hilfsbereit zu begegnen. In Gesprächen mit den
Mietern ist das Bemühen von Covivio Immobilien GmbH, um
einen verbesserten Kundendienst herauszustellen.

2) Die Mieter sind rechtzeitig vor Durchführung der
Arbeiten zu verständigen, ggf. durch

Aushang im Treppenhaus oder auch individuelle
Terminvereinbarung mit dem einzelnen Mieter.

3) Möbel und sonstiges Mietereigentum, Bodenflächen und
angrenzende Bauteile etc. im Bereich

der auszuführenden Arbeiten sind durch Folie, evtl.
Schaltafeln oder Ähnliches zu schützen.

A3) PREISE

Soweit und sobald Überschreitungen absehbar sind, ist
hierüber dem zuständigen Bauleiter ein schriftliches
Angebot einzureichen und eine gesonderte Vereinbarung
über die Einkaufsabteilung zu treffen.

In den Einheitspreisen sind sämtliche Kosten, wie
Lohn-, Material- und Nebenkosten enthalten,
insbesondere auch:

1) Koordination / Terminabsprache(n) mit dem(den)
Mieter(n) / Kundenbetreuer(n) / Bauleiter(n)

2) sämtliche Fahrt- und Transportkosten,

3) sämtliche tariflichen Zulagen wie z. B. Schmutz- und
Staubzulagen, Zulagen für ekelerregende

Arbeiten etc.,

4) die Gestellung, Vorhaltung und spurlose Entfernung
aller erforderlichen Gerüste und

Absperrungen (ggf. auch Warnschilder) bis zu einer Höhe
der Arbeitsbühne von 2 m; die

Mitbenutzung der Gerüste ist allen mit
Reparaturarbeiten beschäftigten Firmen kostenlos zu

gestatten,

5) Befestigungsmittel aller Art; Hilfsstoffe wie Nägel,
Bindedraht und Kleinmaterial sowie alle

Baustoffe, die zur kompletten Erstellung der Leistung
erforderlich sind,

6) die Abdeckung von Einrichtungsgegenständen zum
Schutz vor Beschädigung und

Verschmutzung,

7) das, ggf. tägliche, Säubern der Arbeitsstelle,

8) der Ausbau und Abtransport sowie die ordnungsgemäße
Entsorgung, einschließlich

Kippgebühren, sämtlichen Bauschutts und aller alter,
schadhafter Teile. Teile, für die sich der

Auftraggeber eine generelle oder einzelfallbezogene
Prüfung vorbehalten hat, sind bis zu diesem

Zeitpunkt, längstens jedoch für die Dauer von 10
Wochen, vom AN vorzuhalten und dürfen erst

danach entsorgt werden.

9) Alle weiteren Nebenleistungen, die zur Erfüllung der
in den Leistungspositionen beschriebenen

Hauptleistungen, unter Beachtung aller einschlägigen
Vorschriften, erforderlich sind, aber nicht gesondert
aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.

Dabei geben wir innerhalb unseres
Leistungsverzeichnisses dementsprechend
umweltverträgliche Produkte als Standard vor und
verweisen auf die sachgemäße Handhabung und Entsorgung
im Rahmen der von uns beauftragten Arbeiten.

A6) SONSTIGES

Die in diesen Bedingungen festgelegten Pflichten hat
der Auftragnehmer jedem Dritten aufzuerlegen, dessen er
sich zur Erfüllung dieser Pflichten bedient.

Das Leistungsverzeichnis darf weder ganz noch teilweise
in irgendeiner Form Dritten entgeltlich oder
unentgeltlich zugänglich gemacht werden.

*Hinweis*
B) ALLGEMEINE TECHNISCHE VORBEMERKUNGEN

=======================================================
===============

B1) ALLGEMEINES

Für Lieferung und Ausführung gelten neben dem
Leistungsverzeichnis:

1. die neuesten DIN-Vorschriften (ausgenommen DIN 1961)
, VDE- und VDI-Richtlinien,

2. die Vorschriften der zuständigen Behörden z. B.
Bauaufsicht, Gewerbeaufsicht, Brandverhütung,

TÜV, Berufsgenossenschaften und Versorgungsbetriebe,

3. die Bestimmungen der Gerüstbauordnung,

4. die Festlegungen des jeweiligen
Werkstoffherstellers. Die Werkstoffe müssen den

geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder

ungeeignet erscheinender Materialien abzulehnen. Der
Auftraggeber ist in begründeten Fällen berechtigt,
Materialproben zu entnehmen und prüfen zu lassen.

B7 SCHADSTOFFE. INSBESONDERE ASBEST

Bekanntlich wurde bis in die 1990er Jahre hinein Asbest
als bevorzugter Baustoff bei Errichtung von Gebäuden
verwendet. Asbest war nicht nur als Baustoff in Beton
eingebunden. Er fand auch Verwendung

z. B. in speziellen Klebern für Fliesen oder anderen
Bodenbelägen oder in den zu verwendeten Bauteilen
selbst.

Wir gehen davon aus, dass Ihnen als Handwerksfirma zwar
grundsätzlich die abstrakte Gefahr einer
Asbestkontamination bewusst ist, möchten Sie jedoch
nochmals in Bezug auf den Umgang mit Asbest
sensibilisieren.

Bei sämtlichen Arbeiten an Asbestprodukten, wie z. B.
bohren, sägen, schneiden oder herausreißen, können
Asbestfasern freigesetzt werden, die bei ungesichertem
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

### Bereich 01 Gärtnerische Arbeiten

#### Abschnitt 01.01 Baustelleneinrichtung

**01.01.0010 An- und Abfahrt sowie Vorhalten Baugeräte**
An- und Abfahr sowie Vorhalten aller erforderlichen
Baugeräte für die nachfolgenden Leistungen
Menge: 1,000 St

**01.01.0020 Bestandsplan erstellen**
Bestandsplan der Oberflächen in der Grundsicht
erstellen für die im Baufeld vorhandenen / angrenzenden
Wege, Plätze, Treppen, Mauern, Bäume,
Versorgungseinrichtungen und Austattungen, Angaben von
Längen, Breiten und Höhen, maßstabsgerecht.
Menge: 1,000 St

**01.01.0030 Entwurfs- und Ausführungsplan erstellen**
Entwurfs- und Ausführungsplan der herzustellenden
befestigen Oberflächen für Wege, Plätze, Treppen und
Mauern, getrennt nach Belägen, Einfassungen, Rampen,
Enfriedungen, Einrichtungen, Entwässerungsrinnen und
Einläufen unter Berücksichtigung des zu erhaltenden
Bestandes, der vorhandenen Geländehöhen, sowie der
neuen Ausbauhöhen in der Grundsicht im Maßstab >/=1:50
erstellen, Vegetationsflächen getrennt nach Bestand,
Neubepflanzung und Rasen schematisch darstellen.
Mauern, Treppen u.a. aufgehende Bauteile sind in der
Ansicht sowie im Schnitt Maßstab >/=1:10 ebenso Rampen,
Schichtaufbauten der zu befestigenden Flächen unter
Berücksichtigung der späteren Nutzung, Spiel- und
Vegetationsflächen, Unterflurmaßnahmen wie
Entwässerungsschächte, Leitungen, Rigolen,
Bodenverbesserungen für neu zu pflanzende Solitär
Bäume. Längen, Breiten und Höhen sind nach Abstimmung
mit dem AG zur Ausführung zu vermaßen.
Für Auftragswert netto </= 50 TE der herzustellenden
Bauleistung
Menge: 1,000 St

**01.01.0040 Einholen von Leitungsplänen**
Einholen von Leitungsplänen der Telekom, der
städtischen Versorgungsunternehmen für Strom, Gas,
Wasser, Abwasser, Fernwärme etc. sowie Anbietern von
Sat-Kabel o.ä.
Menge: 1,000 St

**01.01.0050 Einholen von Sondernutzungsgenehmigung**
Einholen einer Sondernutzungsgenehmigung für den
öffentlichen Verkehrsraum und Übernahme der anfallenden
Gebühren, Abrechnung nach Kalendertagen x Nutzfläche
Menge: 20,000 qm

**01.01.0060 Einholung von Einzelgenehmigung**
*** Bedarfsposition mit GB
Einholung einer Einzelgenehmigung zur Absicherung von
Arbeitsstellen im öffentlichten Verkehrsraum und
Übernahme der anfallenden Gebühren
Menge: 1,000 St

**01.01.0070 Baustellen WC**
Baustelen WC liefern, vorhalten und nach Beendigung der
Arbeiten wieder abräumen
Menge: 4,000 Wo

**01.01.0080 Bauzaun**
Bauzaun aus Metallzaunfedern 2,00m hoch mit umlaufendem
Rohrrahmen, MW 100/300 mm, Drahtstärke 4/3,5 mm
waage-/senkrecht, Standrohre 42 mm, waagerecht 27mm
Bauzaunfüße aus Recyclingmaterial 800x125x290 mm
liefern und bis zu 4 Wochen vorhalten. Metallzaunfelder
mit Verbindungsschellen verschrauben
Menge: 20,000 m

**01.01.0090 Bauzaun für jede weitere Woche**
Bauzaun aus Metalzaunfelder, für jede weitere Woche
vorhalten (m/Woche)
Menge: 10,000 m

**01.01.0100 Verkehrsabsperrschrankenzaun**
Verkehrsabsperrschrankenzaun, Kunstoff, rot-weiß,
liefern und bis 4 Wochen vorhalten
Menge: 20,000 m

**01.01.0110 Verkehrsabsperrschrankenzaun für jede weitere Woche**
Verkehrsabsperrschrankenzaun, Kunststoff, rot-weiß, für
jed weitere Woche vorhalten (m/Woche)
Menge: 10,000 m

#### Abschnitt 01.02 Rodungs- und Abbrucharbeiten

**01.02.0010 Baufeld säubern**
Baufeld von Abfällen aller Art säubern und zur Abfuhr
sammeln
Menge: 100,000 qm

**01.02.0020 Baumischabfälle laden und abfahren**
Menge: 1,500 cbm

**01.02.0030 Sträucher roden und entsorgen**
Sträucher mit Wurzelwerk bis 2,50 m hoch roden und
entsorgen
Menge: 15,000 St

**01.02.0040 Grasnarbe 5-10cm stark abschälen und entsorgen**
Menge: 40,000 qm

**01.02.0050 Betonverbundpflaster in Gehwegen aufnehmen und entfernen**
Menge: 35,000 qm

**01.02.0060 Betonkantsteine und Beeteinfassungen aufnehmen und entfernen**
Betonkantsteine und Beeteinfassungen aller Art mit
Fundamenten aufnehmen und entfernen
Menge: 55,000 qm

**01.02.0070 Kastenrinnen mit Fundamenten lösen, aufnehmen und entfernen**
Menge: 2,500 m

#### Abschnitt 01.03 Erd- und Entwässerungsarbeiten

**01.03.0010 Suchschachtung von Hand für Leitungen als Gräben**
Suchschachtung von Hand für Leitungen als Gräben bis
80cm tief als Zulage zur Bodenposition
Menge: 5,000 m

**01.03.0020 Unterbau aus Hochofenschlacke lösen und entfernen**
Unzureichenden Unterbau aus Hochofenschlacke o.ä
lösen, aufnehmen und entfernen
Menge: 45,000 qm

**01.03.0030 Oberboden lösen und zum späteren Wiedereinbau sichern**
Vorhandenen Oberboden in Handarbeit / mit Kleingeräten
lösen, im Baufeld verfahren und auf Miete zum späteren
Wiedereinbau sichern.
Menge: 12,000 cbm

**01.03.0040 Boden bis 0,4m tief lösen, laden und entsorgen**
Boden für zukünftige Befestigte Flächen bis 0,4m tief
lösen, laden und entsorgen
Menge: 35,000 cbm

**01.03.0050 Boden mit Steinen durchsetzt, als Zulage zu den Vorpositionen**
Menge: 15,000 cbm

**01.03.0060 Boden mit Wurzeln durchsetzt, als Zulage zu den Vorpositionen**
Menge: 7,500 cbm

**01.03.0070 Boden entlang des Gebäudes lösen, als Zulage zu den Vorpositionen**
Menge: 20,000 m

**01.03.0080 Boden unter Balkon lösen, als Zulage zu den Vorpositionen**
Menge: 15,000 qm

**01.03.0090 Wege und Plätze abstecken**
Wege und Plätze in Lage und Höhe in mehreren
Teilflächen nach Ausführungsplan oder Angaben des AG
abstecken
Menge: 50,000 qm

**01.03.0100 Baugrund planieren und verdichten**
Baugrund zur Aufnahme einer Sauberkeits- Frostschutz-
oder Tragschicht planieren und verdichten
Menge: 50,000 qm

**01.03.0110 Boden für Leitungsgräben lösen und entsorgen**
Boden für Leitungsgräben bis 1,25 m tief lösen und
entsorgen, Boden bis LAGA Z 1.2
Menge: 5,000 m

**01.03.0120 Boden für Schacht- /Arbeitsgruben lösen und entsorgen**
Boden für Leitungsgräben bis 2,5 m tief lösen und
entsorgen, Boden bis LAGA Z 1.2
Menge: 2,000 cbm

**01.03.0130 Leitungsgrabensohle bis 1,25 m planieren und verdichten**
Menge: 5,000 m

**01.03.0140 Entwässerungsrohrleitung liefern und verlegen**
Entwässerungsrohrleitung aus KG 2000 bis DN 160 liefern
und verlegen
Menge: 5,000 m

**01.03.0150 Entwässerungsrohrleitung Paß- und Formteile als Zulage**
Entwässerungsrohrleitung aus KG 2000 bis Dn 160 Paß-
und Formteile als Zulage
Menge: 4,000 St

**01.03.0160 Anschlüsse der Entwässerungsleitung an Grundleitung herstellen**
Anschlüsse der Entwässerungsleitung bis DN 160 an
Grundleitung bis DN 250 herstellen
Menge: 1,000 St

**01.03.0170 Leitungsgraben verfüllen und lagenweise verdichten**
Leitungsgraben bis 1,25m tief mit Schmiersand unterhalb
der Rohrleitung mindestens 10cm stark, oberhalb bis
Unterkante Tragschicht verfüllen und lagenweise
verdichten
Menge: 5,000 m

**01.03.0180 Schmiersand / Füllkies liefern lagenweise einbauen und verdichten**
Schmiersand / Füllkies liefern und in Arbeitsräume u.
a. im Bereich von Vegetationsflächen / befestigten
Flächen lagenweise einbauen und verdichten
Menge: 2,000 cbm

**01.03.0190 ACO-Drain-Rinne mit Stahlzarge und Stegrost liefern und auf Beton setzen**
ACO-Drain-Rinne mit verzinkter Stahlzarge und Stegrost
liefern und auf Beton setzen
Menge: 2,500 m

**01.03.0200 ACO-Drain-Einlaufkasten mit Stahlzarge und Schlammfang als Zulage**
ACO-Drain-Einlaufkasten mit verzinkter Stahlzarge und
Schlammfang liefern und auf Beton setzen als Zulage zur
Grundposition
Menge: 1,000 St

**01.03.0210 ACO-Drain-Stirnwände liefern und auf Beton setzen**
Menge: 2,000 St

#### Abschnitt 01.04 Einfassungen und Tragschichten

**01.04.0010 Läuferschicht auf Betonfundament herstellen**
Läuferschicht als beidseitige
Entwässerungsrinneneinfassung auf Betonfundament mit
einseitiger Betonrückstütze herstellen
Menge: 5,000 m

**01.04.0020 Betonkantsteine 8/25 cm liefern und als Tiefbord in Betonfundament setzen**
Menge: 60,000 m

**01.04.0030 Betonkantsteine 8/25 cm, liefern als Zulage zur Grundposition**
Betonkantsteine 8/25 cm, Farbe anthrazit, liefern als
Zulage zur Grundposition
Menge: 60,000 m

**01.04.0040 Einfassung in Einzellängen herstellen als Zulage zu den Grundpositionen**
Menge: 10,000 m

**01.04.0050 Betonkantsteine auf Paßlänge / Gehrung schneiden**
Menge: 20,000 St

**01.04.0060 Gebäudesockel säubern und konfektionieren**
Gebäudesockel säubern, Grundmaerschutz, 3-lagig
konfektionieren und vertikal an Gebäude abstellen
Menge: 20,000 m

**01.04.0070 Sauberkeitsschicht entlang des Gebäudes herstellen**
Sauberkeitsschicht entlang des Gebäudes größtenteils
händisch herstellen
Menge: 20,000 m

**01.04.0080 Sauberkeitsschicht unterhalb von Balkonen herstellen**
Sauberkeitsschicht unterhalb von Balkonen größenteils
händisch herstellen
Menge: 15,000 qm

**01.04.0090 Tragschicht in Gehwegen liefern, einbauen und verdichten**
Tragschicht in Gehwegen aus Natursteinschotter 0/45
oder 0/22 mm aus Kalkstein/Grauwacke/Basalt bis 0,25m
stark liefern, einbauen und verdichten
Menge: 50,000 qm

#### Abschnitt 01.05 Deckschichten

**01.05.0010 Unkrautvlies liefern und entlang des Gebäudes verlegen**
Unkrautvlies liefern und entlang des Gebäudes zur
Aufnahme einer Basatschüttung verlegen
Menge: 20,000 m

**01.05.0020 Unkrautvlies liefern und unterhalb von Balkonen verlegen**
Unkrautvlies liefern und unterhalb von Balkonen zur
Aufnahme einer Basaltschüttung verlegen
Menge: 15,000 qm

**01.05.0030 Spritzschutzstreifen entlang des Gebäudes liefern und einbauen**
Spritzschutzstreifen entlang des Gebäudes aus Basalt
16/32 mm liefern und einbauen
Menge: 20,000 m

**01.05.0040 Spritschutzstreifen unterhalb von Balkonen liefern und einbauen**
Spritschutzstreifen unterhalb von Balkonen aus Basalt
16/32 mm liefern und einbauen
Menge: 15,000 qm

**01.05.0050 Pflasterbettung liefern, einbauen, vorverdichten und ebenflächig abziehen**
Pflasterbettung aus Naturbrechsand-Splitgemisch 0/5 mm
aus Kalksandstein/Grauwacke/Basalt 3-5cm stark liefern,
einbauen, vorverdichten und ebenflächig abziehen
Menge: 35,000 qm

**01.05.0060 Betonrechteckpflaster verlegen**
Betonrechteckpflaster 20/10/8 cm und 10/10/8 cm mit
Microfase liefern und im Ellenbogenverband mit
umlaufender Läuferschicht und gleichmäßiger Fugenbreite
von mindestens 3 mm bis maximal 5 mm mit
fluchtgerechtem Fugenbild verlegen
Menge: 35,000 qm

**01.05.0070 Pflasterflächen verfugen**
Pflasterflächen kontinierlich mit Fortschreiten des
Verlegens mit Naturbrechsand-Splitgemisch 0/2 mm aus
Kalkstein/Grauwacke/Basalt verfugen
Menge: 35,000 qm

**01.05.0080 Betonrechteckpflaster liefern als Zulage zur Grundposition**
Betonrechteckpflaster 20/10/8 cm und 10/10/8 cm mit
Microfase, Farbe anthrazit, liefern als Zulage zur
Grundposition
Menge: 35,000 qm

**01.05.0090 Betonpflaster in Podesten Einzelflächen verlegen als Zulage zur Grundposition**
Betonpflaster in Podesten oder Einzelflächen bis 10 qm
verlegen als Zulage zur Grundposition
Menge: 10,000 qm

**01.05.0100 Pflasterflächen säubern und abrütteln**
Pflasterflächen sauber kehren und mit einer
Platten-Gleitvorrichtung abrütteln, Fugenschluss
vollständig mit Naturbrechsand-Splitgemisch 0/2 mm aus
Kalkstein/Grauwacke/Basalt
Menge: 35,000 qm

**01.05.0110 Betonpflaster auf Paßlänge nass schneiden**
Menge: 10,000 m

#### Abschnitt 01.06 Vegetationsarbeiten

**01.06.0010 Oberboden abtragen und lockern**
Oberboden den neuen Anschlußhöhen entsprechend +/- 20
cm auf- und abtragen und lockern
Menge: 35,000 qm

**01.06.0020 Oberboden einbauen und Grobplanieren**
Oberboden aus seitlich lagernden Mieten in Handarbeit/
mit Kleingeräteneinbauen und Grobplanieren
Menge: 35,000 qm

**01.06.0030 Oberbodenfläche fräsen, düngen, vorplanieren und vorverdichten**
Oberbodenfläche fräsen, düngen, vorplanieren und
standfest vorverdichten
Menge: 35,000 qm

**01.06.0040 Steine und Unkraut aufnehmen und abfahren**
Steine und Unkraut aus den Vegetationsflächen sammeln,
aufnehmen und abfahren
Menge: 0,500 cbm

**01.06.0050 Oberboden liefern und auftragen**
Oberboden der Fa. Bölling, LAGA Z0, gesiebt,
Humusgehalt > 10% liefern und auftragen
Menge: 3,500 cbm

**01.06.0060 Oberbodenfläche aufrauhen, feinplanieren, einsäen, Saatgut einigeln**
Oberbodenfläche aufrauhen, feinplanieren, einsäen,
Saatgut einigeln, und Fläche nachverdichten
Menge: 35,000 qm

**01.06.0070 Sträucher und Solitärgehölze liefern**
Sträucher und Solitärgehölze liefern, Grundlage ist der
aktuelle Katalogwert der Baumschule Bruns in Höhe von
1.000,00 EUR abzüglich Rabatt
Menge: 1,000 psch

**01.06.0080 Bodendeckende Stauden, Gräser und Gehölze liefern**
Bodendeckende Stauden, Gräser und Gehölze liefern,
Grundlage ist der aktuelle Katalogwert der Baumschule
Bruns in Höhe von 2.000,00 EUR abzüglich Rabatt
Menge: 1,000 psch

**01.06.0090 Sträucher und Solitärgehölze pflanzen**
Sträucher und Solitärgehölze pflanzen, Grundlage ist
der aktuelle Katalogwert der Baumschule Bruns in Höhe
von 1.000,00 EUR abzüglich Rabatt
Menge: 1,000 psch

**01.06.0100 Bodendeckende Stauden, Gräser und Gehölze pflanzen**
Bodendeckende Stauden, Gräser und Gehölze pflanzen,
Grundlage ist der aktuelle Katalogwert der Baumschule
Bruns in Höhe von 2.000,00 EUR anzüglich Rabatt
Menge: 1,000 psch

**01.06.0110 Oberbodenflächen lockern, feinplanieren, Gießränder herstellen**
Oberbodenflächen nach der Pflanzung lockern,
feinplanieren, Gießränder an Sträuchern und
Solitärgehölzen herstellen
Menge: 35,000 qm

**01.06.0120 Oberbodenflächen mit Rindenmulch abdecken**
Oberbodenflächen mit Rindenmulch 0/20 mm bis 8cm stark
abdecken
Menge: 35,000 qm

#### Abschnitt 01.07 Ausstattung und Zaunarbeiten

**01.07.0010 Fahrradständer liefern und in Pflasterflächen in Betonfundamente setzen**
Fahrradständer als Anlehnbügel der Fa. Ziegler Typ UTAH
zum Einbetonieren, beschichtet, Artikel-Nr. 244.432,
liefern und in Pflasterflächen in Betonfundamente
setzen
Menge: 4,000 St

**01.07.0020 LEGI-Zaun liefern und in Betonfundament setzen**
LEGI-Zaun R fit R+K, Höhe 100cm, überlappende Gitter,
Typ R-S, 8+6mm, Rohrpfosten und Klemmrohr mit
zentraler Verschraubung, Abdeckkappe 60/40 fit,
feuerverzinkt und pulverbeschichtet RAL 7016,
anthrazit, liefern und in Betonfundament setzen,
einschließlich der erforderlichen Erdarbeiten,
überschüsiger Aushub entfernen
Menge: 10,000 m

**01.07.0030 LEGI-Zaun Zusatz/Endpfosten liefern und in Betonfundament setzen**
LEGI-Zaun Zusatz-/Endpfosten für LEGI-Zaun R-fit R+K,
Höhe 100 cm, feuerverzinkt und pulverbeschichtet RAL
7016 anthrazit, liefern und in Betonfundament setzen,
einschließlich der erforderlichen Erdarbeiten,
überschüssigen Aushub entfernen
Menge: 4,000 St

**01.07.0040 LEGI-Zaun Eckausbildung herstellen, Eckverbinder liefern und montieren**
Menge: 2,000 St

**01.07.0050 LEGI-Zaun auf Paßlänge schneiden als Zulage zur Grundposition**
Menge: 4,000 St

**01.07.0060 Sichtschutzstreifen liefern und montieren**
Sichtschutzstreifen 1,5 mm dick aus PVC RAL 7016,
anthrazit, einschließlich der erforderlichen
Befestigungsschienen liefern und montieren
Menge: 50,000 m

**01.07.0070 Abbruchhammer mit Bedienung für Stemmarbeiten**
Abbruchhammer mit Bedienung für zusätzliche
Stemmarbeiten nach Zeitaufwand
Menge: 5,000 Std

#### Abschnitt 01.08 Stundenlohnarbeiten

**01.08.0010 Vorarbeiter für unvorhersehende / zusätzliche Arbeiten**
Vorarbeiter für unvorhersehbare / zusätzliche Arbeiten
nach Zeitaufwand
Menge: 5,000 Std

**01.08.0020 Facharbeiter für unvorhersehende / zusätzliche Arbeiten**
Facharbeiter für unvorhersehbare / zusätzliche Arbeiten
nach Zeitaufwand
Menge: 10,000 Std

**01.08.0030 Helfer für unvorhersehende / zusätzliche Arbeiten**
Helfer für unvorhersehende / zusätzliche Arbeiten nach
Zeitaufwand
Menge: 10,000 Std

### Bereich 02 Pflasterarbeiten Hinterhof / Stellplätze

#### Abschnitt 02.01 Baustelleneinrichtung

**02.01.0010 An- und Abfahrt sowie Vorhalten Baugeräte**
An- und Abfahr sowie Vorhalten aller erforderlichen
Baugeräte für die nachfolgenden Leistungen
Menge: 1,000 St

**02.01.0020 Bestandsplan erstellen**
Bestandsplan der Oberflächen in der Grundsicht
erstellen für die im Baufeld vorhandenen / angrenzenden
Wege, Plätze, Treppen, Mauern, Bäume,
Versorgungseinrichtungen und Austattungen, Angaben von
Längen, Breiten und Höhen, maßstabsgerecht.
Menge: 1,000 St

**02.01.0030 Entwurfs- und Ausführungsplan erstellen**
Entwurfs- und Ausführungsplan der herzustellenden
befestigen Oberflächen für Wege, Plätze, Treppen und
Mauern, getrennt nach Belägen, Einfassungen, Rampen,
Enfriedungen, Einrichtungen, Entwässerungsrinnen und
Einläufen unter Berücksichtigung des zu erhaltenden
Bestandes, der vorhandenen Geländehöhen, sowie der
neuen Ausbauhöhen in der Grundsicht im Maßstab >/=1:50
erstellen, Vegetationsflächen getrennt nach Bestand,
Neubepflanzung und Rasen schematisch darstellen.
Mauern, Treppen u.a. aufgehende Bauteile sind in der
Ansicht sowie im Schnitt Maßstab >/=1:10 ebenso Rampen,
Schichtaufbauten der zu befestigenden Flächen unter
Berücksichtigung der späteren Nutzung, Spiel- und
Vegetationsflächen, Unterflurmaßnahmen wie
Entwässerungsschächte, Leitungen, Rigolen,
Bodenverbesserungen für neu zu pflanzende Solitär
Bäume. Längen, Breiten und Höhen sind nach Abstimmung
mit dem AG zur Ausführung zu vermaßen.
Für Auftragswert netto </= 50 TE der herzustellenden
Bauleistung
Menge: 1,000 St

**02.01.0040 Einholen von Leitungsplänen**
Einholen von Leitungsplänen der Telekom, der
städtischen Versorgungsunternehmen für Strom, Gas,
Wasser, Abwasser, Fernwärme etc. sowie Anbietern von
Sat-Kabel o.ä.
Menge: 1,000 St

**02.01.0050 Einholen von Sondernutzungsgenehmigung**
Einholen einer Sondernutzungsgenehmigung für den
öffentlichen Verkehrsraum und Übernahme der anfallenden
Gebühren, Abrechnung nach Kalendertagen x Nutzfläche
Menge: 40,000 qm

**02.01.0060 Einholung von Einzelgenehmigung**
*** Bedarfsposition mit GB
Einholung einer Einzelgenehmigung zur Absicherung von
Arbeitsstellen im öffentlichten Verkehrsraum und
Übernahme der anfallenden Gebühren
Menge: 1,000 St

**02.01.0070 Baustellen WC**
Baustelen WC liefern, vorhalten und nach Beendigung der
Arbeiten wieder abräumen
Menge: 6,000 Wo

**02.01.0080 Bauzaun**
Bauzaun aus Metallzaunfedern 2,00m hoch mit umlaufendem
Rohrrahmen, MW 100/300 mm, Drahtstärke 4/3,5 mm
waage-/senkrecht, Standrohre 42 mm, waagerecht 27mm
Bauzaunfüße aus Recyclingmaterial 800x125x290 mm
liefern und bis zu 4 Wochen vorhalten. Metallzaunfelder
mit Verbindungsschellen verschrauben
Menge: 40,000 m

**02.01.0090 Bauzaun für jede weitere Woche**
Bauzaun aus Metalzaunfelder, für jede weitere Woche
vorhalten (m/Woche)
Menge: 20,000 m

**02.01.0100 Verkehrsabsperrschrankenzaun**
Verkehrsabsperrschrankenzaun, Kunstoff, rot-weiß,
liefern und bis 4 Wochen vorhalten
Menge: 20,000 m

**02.01.0110 Verkehrsabsperrschrankenzaun für jede weitere Woche**
Verkehrsabsperrschrankenzaun, Kunststoff, rot-weiß, für
jed weitere Woche vorhalten (m/Woche)
Menge: 10,000 m

#### Abschnitt 02.02 Rodungs- und Abbrucharbeiten

**02.02.0010 Baufeld säubern**
Baufeld von Abfällen aller Art säubern und zur Abfuhr
sammeln
Menge: 400,000 qm

**02.02.0020 Baumischabfälle laden und abfahren**
Menge: 1,500 cbm

**02.02.0030 Sträucher roden und entsorgen**
Sträucher mit Wurzelwerk bis 2,50 m hoch roden und
entsorgen
Menge: 10,000 St

**02.02.0040 Grasnarbe 5-10cm stark abschälen und entsorgen**
Menge: 65,000 qm

**02.02.0050 Betonverbundpflaster in Gehwegen aufnehmen und entfernen**
Menge: 310,000 qm

**02.02.0060 Betonkantsteine und Beeteinfassungen aufnehmen und entfernen**
Betonkantsteine und Beeteinfassungen aller Art mit
Fundamenten aufnehmen und entfernen
Menge: 110,000 qm

**02.02.0070 Kastenrinnen mit Fundamenten lösen, aufnehmen und entfernen**
*** Bedarfsposition ohne GB
Menge: 1,000 m

**02.02.0080 Bordinnensteine lösen, aufnehmen und entfernen**
Bordinnensteine aus Beton oder Naturstein dreizeilig
auf bis 30cm Betonfundament lösen, aufnehmen und
entfernen
Menge: 25,000 m

**02.02.0090 Hofablauf freilegen, trennen, lösen, aufnehmen und entfernen**
Hofablauf freilegen, trennen, mit Fundamenten lösen,
aufnehmen und entfernen
Menge: 1,000 St

**02.02.0100 Straßenablauf freilegen, trennen, lösen, aufnehmen und entfernen**
Straßenablauf freilegen, trennen, mit Fundamenten
lösen, aufnehmen und entfernen
Menge: 1,000 St

#### Abschnitt 02.03 Erd- und Entwässerungsarbeiten

**02.03.0010 Suchschachtung von Hand für Leitungen als Gräben**
Suchschachtung von Hand für Leitungen als Gräben bis
80cm tief als Zulage zur Bodenposition
Menge: 5,000 m

**02.03.0020 Unterbau aus Hochofenschlacke lösen und entfernen**
Unzureichenden Unterbau aus Hochofenschlacke o.ä
lösen, aufnehmen und entfernen
Menge: 330,000 qm

**02.03.0030 Oberboden lösen und zum späteren Wiedereinbau sichern**
Vorhandenen Oberboden in Handarbeit / mit Kleingeräten
lösen, im Baufeld verfahren und auf Miete zum späteren
Wiedereinbau sichern.
Menge: 20,000 cbm

**02.03.0040 Boden bis 0,4m tief lösen, laden und entsorgen**
Boden für zukünftige Befestigte Flächen bis 0,4m tief
lösen, laden und entsorgen
Menge: 370,000 qm

**02.03.0050 Boden mit Steinen durchsetzt, als Zulage zu den Vorpositionen**
Menge: 150,000 cbm

**02.03.0060 Boden mit Wurzeln durchsetzt, als Zulage zu den Vorpositionen**
Menge: 75,000 cbm

**02.03.0070 Boden entlang des Gebäudes lösen, als Zulage zu den Vorpositionen**
Menge: 35,000 m

**02.03.0080 Boden unter Balkon lösen, als Zulage zu den Vorpositionen**
*** Bedarfsposition ohne GB
Menge: 1,000 qm

**02.03.0090 Wege und Plätze abstecken**
Wege und Plätze in Lage und Höhe in mehreren
Teilflächen nach Ausführungsplan oder Angaben des AG
abstecken
Menge: 370,000 qm

**02.03.0100 Baugrund planieren und verdichten**
Baugrund zur Aufnahme einer Sauberkeits- Frostschutz-
oder Tragschicht planieren und verdichten
Menge: 370,000 qm

**02.03.0110 Boden für Leitungsgräben lösen und entsorgen**
Boden für Leitungsgräben bis 1,25 m tief lösen und
entsorgen, Boden bis LAGA Z 1.2
Menge: 15,000 m

**02.03.0120 Boden für Schacht- /Arbeitsgruben lösen und entsorgen**
Boden für Leitungsgräben bis 2,5 m tief lösen und
entsorgen, Boden bis LAGA Z 1.2
Menge: 2,000 cbm

**02.03.0130 Leitungsgrabensohle bis 1,25 m planieren und verdichten**
Menge: 15,000 m

**02.03.0140 Entwässerungsrohrleitung liefern und verlegen**
Entwässerungsrohrleitung aus KG 2000 bis DN 160 liefern
und verlegen
Menge: 15,000 m

**02.03.0150 Entwässerungsrohrleitung Paß- und Formteile als Zulage**
Entwässerungsrohrleitung aus KG 2000 bis Dn 160 Paß-
und Formteile als Zulage
Menge: 10,000 St

**02.03.0160 Anschlüsse der Entwässerungsleitung an Grundleitung herstellen**
Anschlüsse der Entwässerungsleitung bis DN 160 an
Grundleitung bis DN 250 herstellen
Menge: 1,000 St

**02.03.0170 Leitungsgraben verfüllen und lagenweise verdichten**
Leitungsgraben bis 1,25m tief mit Schmiersand unterhalb
der Rohrleitung mindestens 10cm stark, oberhalb bis
Unterkante Tragschicht verfüllen und lagenweise
verdichten
Menge: 15,000 m

**02.03.0180 Schmiersand / Füllkies liefern lagenweise einbauen und verdichten**
Schmiersand / Füllkies liefern und in Arbeitsräume u.
a. im Bereich von Vegetationsflächen / befestigten
Flächen lagenweise einbauen und verdichten
Menge: 2,000 cbm

**02.03.0190 ACO-Drain-Rinne mit Stahlzarge und Stegrost liefern und auf Beton setzen**
ACO-Drain-Rinne mit verzinkter Stahlzarge und Stegrost
liefern und auf Beton setzen
Menge: 25,000 m

**02.03.0200 ACO-Drain-Einlaufkasten mit Stahlzarge und Schlammfang als Zulage**
ACO-Drain-Einlaufkasten mit verzinkter Stahlzarge und
Schlammfang liefern und auf Beton setzen als Zulage zur
Grundposition
Menge: 1,000 St

**02.03.0210 ACO-Drain-Guss-Stegrost liefern, PKW befahrbar als Zulage zur Grundposition**
Menge: 50,000 St

**02.03.0220 ACO-Drain-Stirnwände liefern und auf Beton setzen**
Menge: 2,000 St

#### Abschnitt 02.04 Einfassungen und Tragschichten

**02.04.0010 Läuferschicht auf Betonfundament herstellen**
Läuferschicht als beidseitige
Entwässerungsrinneneinfassung auf Betonfundament mit
einseitiger Betonrückstütze herstellen
Menge: 50,000 m

**02.04.0020 Betonkantsteine 8/25 cm liefern und als Tiefbord in Betonfundament setzen**
Menge: 120,000 m

**02.04.0030 Betonkantsteine 8/25 cm, liefern als Zulage zur Grundposition**
Betonkantsteine 8/25 cm, Farbe anthrazit, liefern als
Zulage zur Grundposition
Menge: 120,000 m

**02.04.0040 Betonkantsteine 8/25 für Bögen liefern als Zulage zur Grundposition**
Betonkantsteine 8/25 für Bögen r= < 12m liefern als
Zulage zur Grundposition
Menge: 5,000 m

**02.04.0050 Einfassung in Einzellängen herstellen als Zulage zu den Grundpositionen**
Einfassung in Einzellängenbis 5m herstellen als Zulage
zu den Grundpositionen
Menge: 10,000 m

**02.04.0060 Betonkantsteine auf Paßlänge / Gehrung schneiden**
Menge: 10,000 St

**02.04.0070 Betonblockstufen 35/15 cm liefern und auf Betonfundament setzen**
Menge: 2,000 m

**02.04.0080 Betonbockstufen auf Paßlänge schneiden als Zulage zur Grundposition**
Menge: 2,000 St

**02.04.0090 Gebäudesockel säubern und konfektionieren**
Gebäudesockel säubern, Grundmaerschutz, 3-lagig
konfektionieren und vertikal an Gebäude abstellen
Menge: 35,000 m

**02.04.0100 Sauberkeitsschicht entlang des Gebäudes herstellen**
Sauberkeitsschicht entlang des Gebäudes größtenteils
händisch herstellen
Menge: 35,000 m

**02.04.0110 Sauberkeitsschicht unterhalb von Balkonen herstellen**
*** Bedarfsposition ohne GB
Sauberkeitsschicht unterhalb von Balkonen größtenteils
händisch herstellen
Menge: 1,000 qm

**02.04.0120 Tragschicht in Gehwegen liefern, einbauen und verdichten**
Tragschicht in Gehwegen aus Natursteinschotter 0/45
oder 0/22 mm aus Kalkstein/Grauwacke/Basalt bis 0,25m
stark liefern, einbauen und verdichten
Menge: 20,000 qm

**02.04.0130 Tragschicht in Fahrwegen liefern, einbauen und verdichten**
Tragschicht in Gehwegen aus Natursteinschotter 0/45
oder 0/22 mm aus Kalkstein/Grauwacke/Basalt bis 0,40 m
stark liefern, einbauen und verdichten
Menge: 350,000 qm

#### Abschnitt 02.05 Deckschichten

**02.05.0010 Unkrautvlies liefern und entlang des Gebäudes verlegen**
Unkrautvlies liefern und entlang des Gebäudes zur
Aufnahme einer Basatschüttung verlegen
Menge: 35,000 m

**02.05.0020 Unkrautvlies liefern und unterhalb von Balkonen verlegen**
*** Bedarfsposition ohne GB
Unkrautvlies liefern und unterhalb von Balkonen zur
Aufnahme einer Basaltschüttung verlegen
Menge: 1,000 qm

**02.05.0030 Spritzschutzstreifen entlang des Gebäudes liefern und einbauen**
Spritzschutzstreifen entlang des Gebäudes aus Basalt
16/32 mm liefern und einbauen
Menge: 35,000 m

**02.05.0040 Spritschutzstreifen unterhalb von Balkonen liefern und einbauen**
*** Bedarfsposition ohne GB
Spritschutzstreifen unterhalb von Balkonen aus Basalt
16/32 mm liefern und einbauen
Menge: 1,000 qm

**02.05.0050 Pflasterbettung liefern, einbauen, vorverdichten und ebenflächig abziehen**
Pflasterbettung aus Naturbrechsand-Splitgemisch 0/5 mm
aus Kalksandstein/Grauwacke/Basalt 3-5cm stark liefern,
einbauen, vorverdichten und ebenflächig abziehen
Menge: 370,000 qm

**02.05.0060 Betonrechteckpflaster verlegen**
Betonrechteckpflaster 20/10/8 cm und 10/10/8 cm mit
Microfase liefern und im Ellenbogenverband mit
umlaufender Läuferschicht und gleichmäßiger Fugenbreite
von mindestens 3 mm bis maximal 5 mm mit
fluchtgerechtem Fugenbild verlegen
Menge: 370,000 qm

**02.05.0070 Pflasterflächen verfugen**
Pflasterflächen kontinierlich mit Fortschreiten des
Verlegens mit Naturbrechsand-Splitgemisch 0/2 mm aus
Kalkstein/Grauwacke/Basalt verfugen
Menge: 370,000 qm

**02.05.0080 Betonrechteckpflaster liefern als Zulage zur Grundposition**
Betonrechteckpflaster 20/10/8 cm und 10/10/8 cm mit
Microfase, Farbe anthrazit, liefern als Zulage zur
Grundposition
Menge: 120,000 qm

**02.05.0090 Betonrechteckpflaster liefern als Zulge zur Grundposition**
Betonrechteckpflaster aus 20/10/8 cm mit Microfase,
Farbe weiß, für Stellplatzmarkierung liefern und
einlegen, als Zuage zur Grundposition
Menge: 100,000 St

**02.05.0100 Betonpflaster in Podesten Einzelflächen verlegen als Zulage zur Grundposition**
Betonpflaster in Podesten oder Einzelflächen bis 10 qm
verlegen als Zulage zur Grundposition
Menge: 10,000 qm

**02.05.0110 Pflasterflächen säubern und abrütteln**
Pflasterflächen sauber kehren und mit einer
Platten-Gleitvorrichtung abrütteln, Fugenschluss
vollständig mit Naturbrechsand-Splitgemisch 0/2 mm aus
Kalkstein/Grauwacke/Basalt
Menge: 370,000 qm

**02.05.0120 Betonpflaster auf Paßlänge nass schneiden**
Menge: 40,000 m

#### Abschnitt 02.06 Vegetationsarbeiten

**02.06.0010 Oberboden abtragen und lockern**
Oberboden den neuen Anschlußhöhen entsprechend +/- 20
cm auf- und abtragen und lockern
Menge: 30,000 qm

**02.06.0020 Oberboden einbauen und Grobplanieren**
Oberboden aus seitlich lagernden Mieten in Handarbeit/
mit Kleingeräteneinbauen und Grobplanieren
Menge: 30,000 qm

**02.06.0030 Oberbodenfläche fräsen, düngen, vorplanieren und vorverdichten**
Oberbodenfläche fräsen, düngen, vorplanieren und
standfest vorverdichten
Menge: 30,000 qm

**02.06.0040 Steine und Unkraut aufnehmen und abfahren**
Steine und Unkraut aus den Vegetationsflächen sammeln,
aufnehmen und abfahren
Menge: 0,500 cbm

**02.06.0050 Oberboden liefern und auftragen**
Oberboden der Fa. Bölling, LAGA Z0, gesiebt,
Humusgehalt > 10% liefern und auftragen
Menge: 3,000 cbm

**02.06.0060 Oberbodenfläche aufrauhen, feinplanieren, einsäen, Saatgut einigeln**
*** Bedarfsposition ohne GB
Oberbodenfläche aufrauhen, feinplanieren, einsäen,
Saatgut einigeln, und Fläche nachverdichten
Menge: 1,000 qm

**02.06.0070 Sträucher und Solitärgehölze liefern**
Sträucher und Solitärgehölze liefern, Grundlage ist der
aktuelle Katalogwert der Baumschule Bruns in Höhe von
500,00 EUR abzüglich Rabatt
Menge: 1,000 psch

**02.06.0080 Bodendeckende Stauden, Gräser und Gehölze liefern**
Bodendeckende Stauden, Gräser und Gehölze liefern,
Grundlage ist der aktuelle Katalogwert der Baumschule
Bruns in Höhe von 1.000,00 EUR abzüglich Rabatt
Menge: 1,000 psch

**02.06.0090 Sträucher und Solitärgehölze pflanzen**
Sträucher und Solitärgehölze pflanzen, Grundlage ist
der aktuelle Katalogwert der Baumschule Bruns in Höhe
von 500,00 EUR abzüglich Rabatt
Menge: 1,000 psch

**02.06.0100 Bodendeckende Stauden, Gräser und Gehölze pflanzen**
Bodendeckende Stauden, Gräser und Gehölze pflanzen,
Grundlage ist der aktuelle Katalogwert der Baumschule
Bruns in Höhe von 1.000,00 EUR anzüglich Rabatt
Menge: 1,000 psch

**02.06.0110 Oberbodenflächen lockern, feinplanieren, Gießränder herstellen**
Oberbodenflächen nach der Pflanzung lockern,
feinplanieren, Gießränder an Sträuchern und
Solitärgehölzen herstellen
Menge: 30,000 qm

**02.06.0120 Oberbodenflächen mit Rindenmulch abdecken**
Oberbodenflächen mit Rindenmulch 0/20 mm bis 8cm stark
abdecken
Menge: 30,000 qm

#### Abschnitt 02.07 Ausstattung und Zaunarbeiten

**02.07.0010 Fahrradständer liefern und in Pflasterflächen in Betonfundamente setzen**
*** Bedarfsposition ohne GB
Fahrradständer als Anlehnbügel der Fa. Ziegler Typ UTAH
zum Einbetonieren, beschichtet, Artikel-Nr. 244.432,
liefern und in Pflasterflächen in Betonfundamente
setzen
Menge: 1,000 St

**02.07.0020 LEGI-Zaun liefern und in Betonfundament setzen**
*** Bedarfsposition ohne GB
LEGI-Zaun R fit R+K, Höhe 100cm, überlappende Gitter,
Typ R-S, 8+6mm, Rohrpfosten und Klemmrohr mit
zentraler Verschraubung, Abdeckkappe 60/40 fit,
feuerverzinkt und pulverbeschichtet RAL 7016,
anthrazit, liefern und in Betonfundament setzen,
einschließlich der erforderlichen Erdarbeiten,
überschüsiger Aushub entfernen
Menge: 1,000 m

**02.07.0030 LEGI-Zaun Zusatz/Endpfosten liefern und in Betonfundament setzen**
*** Bedarfsposition ohne GB
LEGI-Zaun Zusatz-/Endpfosten für LEGI-Zaun R-fit R+K,
Höhe 100 cm, feuerverzinkt und pulverbeschichtet RAL
7016 anthrazit, liefern und in Betonfundament setzen,
einschließlich der erforderlichen Erdarbeiten,
überschüssigen Aushub entfernen
Menge: 1,000 St

**02.07.0040 LEGI-Zaun Eckausbildung herstellen, Eckverbinder liefern und montieren**
*** Bedarfsposition ohne GB
Menge: 2,000 St

**02.07.0050 LEGI-Zaun auf Paßlänge schneiden als Zulage zur Grundposition**
*** Bedarfsposition ohne GB
Menge: 4,000 St

**02.07.0060 Sichtschutzstreifen liefern und montieren**
*** Bedarfsposition ohne GB
Sichtschutzstreifen 1,5 mm dick aus PVC RAL 7016,
anthrazit, einschließlich der erforderlichen
Befestigungsschienen liefern und montieren
Menge: 50,000 m

**02.07.0070 Abbruchhammer mit Bedienung für Stemmarbeiten**
Abbruchhammer mit Bedienung für zusätzliche
Stemmarbeiten nach Zeitaufwand
Menge: 5,000 Std

#### Abschnitt 02.08 Stundenlohnarbeiten

**02.08.0010 Vorarbeiter für unvorhersehende / zusätzliche Arbeiten**
Vorarbeiter für unvorhersehbare / zusätzliche Arbeiten
nach Zeitaufwand
Menge: 5,000 Std

**02.08.0020 Facharbeiter für unvorhersehende / zusätzliche Arbeiten**
Facharbeiter für unvorhersehbare / zusätzliche Arbeiten
nach Zeitaufwand
Menge: 10,000 Std

**02.08.0030 Helfer für unvorhersehende / zusätzliche Arbeiten**
Helfer für unvorhersehende / zusätzliche Arbeiten nach
Zeitaufwand
Menge: 10,000 Std

USt %: 19,00
